# Bauzeitl.Verkehrssicherung
Angebotsaufforderung (GAEB 90, DA83)
Vergabenummer: 235-25-0017
Währung: EUR
Auftraggeber: Autobahn GmbH des Bundes

## Bauzeitliche Verkehrssicherung
Datum: 21.04.26

### Bereich 01 Vorbereitende Maßnahmen

#### Abschnitt 01.01 Baustelleneinrichtung

**01.01.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**01.01.0002 Baustelle räumen Sämtl. LV-Abschn.**
StL-Nr. 21910111201
Baustelle von allen Geräten, Anlagen, Einrichtungen und
dgl. räumen. Benutzte Flächen und Wege entsprechend dem
ursprünglichen Zustand herrichten. Soweit nicht für
bestimmte Leistungen für das Räumen der Baustelle gesonderte Positionen im Leistungsverzeichnis enthalten
sind, gilt die Pauschale
für alle Leistungen sämtlicher Abschnitte des Leistungsverzeichnisses.
Menge: 1,000 Psch

**01.01.0003 Baustellenschild anfert. und aufst.**
StL-Nr. 21910140700
Baustelleninformationsschild einschließlich Aufstellvorrichtung nach Unterlagen des AG anfertigen und beschriften, zur Baustelle anfahren und standsicher aufstellen. Notwendige Erdarbeiten ausführen, Fundamente
herstellen. Statischen Nachweis erbringen. Bauschild
während der Bauzeit unterhalten und säubern.
Menge: 2,000 St

**01.01.0004 Baustellenschild abbauen*Verwerten**
StL-Nr. 21910141791
Baustelleninformationsschild und Aufstellvorrichtung
abbauen, Fundamente abbrechen. Abbruchgut nach Wahl des
AN verwerten. Benutzte Fläche entsprechend dem ursprünglichen Zustand herrichten.
Größe '4,2m / 3,0m '
Baustelleninformationsschild und Aufstellvorrichtung
nach Wahl des AN verwerten.
Menge: 2,000 St

#### Abschnitt 01.02 Kontrolle Arbeitsstellensicherung

**01.02.0001 Kontrolle d. Verkehrss. an Arb.st.*elektron. Gerät**
StL-Nr. 22110590592
Kontrolle der Verkehrssicherung an Arbeitsstellen
einschließlich temporärer Verkehrsschilder,
vorübergehender Markierungen, transportabler Lichtsignalanlagen, baulicher Leitelemente und transportabler
Schutzeinrichtungen gemäß ZTV-SA durchführen. Die Kontrolle ist unmittelbar nach deren Durchführung zu erfassen und zu dokumentieren. Arbeits- und Hilfsmittel
sind vom AN zu stellen und dem AG jederzeit zugänglich
zu machen. Die Kontrolle der Umleitungsstrecke wird gesondert vergütet.
Kontrolle 'zweimal täglich, an arbeitsfreien tagen
einmal täglich sowie nach Unwetter oder Sturm
unverzüglich '
Kontrolle mit elektronischem Erfassungsgerät nach Un-
terlagen des AG dokumentieren.
Menge: 1918,000 d

**01.02.0002 Kontrolle d. Verkehrss. a. Uml.str.**
Kontrolle der temporären Verkehrsschilder auf
Umleitungs- strecke durchführen. Die Kontrolle ist
unmittelbar nach deren Durchführung zu erfassen und zu
dokumentieren. Arbeits- und
Hilfsmittel sind vom AN zu stellen und dem AG jederzeit
zugänglich zu machen.
Kontrolle 'der Umleitungsstrecke bei Vollsperrung der
BAB im Zuge des Sprengabbruches und bei Sperrung einer
Richtungs- fahrbahn im Zuge von
Nachmarkierungsarbeiten'
Schriftliche Dokumentation der Kontrolle nach Unterlagen des AG.
Menge: 20,000 St

#### Abschnitt 01.03 Baubegleitende Leistungen

**01.03.0001 Beweissicherung**
Beweissicherung des Baufeldes nach VOB/B § 4 an
bestehenden Bauwerken, Fahrbahnen, Zufahrten und
sonstiger betro_ener Einrichtungen vor Beginn und nach
Beendigung der Baumaßnahme durchführen.
Die Beweissicherung ist durch einen öffentlich
bestellten
Gutachter durchführen zu lassen.
Vorhandene Zustände sind in einer Fotodokumentation
(Bildgröße 9 x 13 cm eingelegt in Folienträgern)
festzuhalten.
Durchführung der Beweissicherung zur Feststellung
des Zustandes der im Bau- und Zufahrtsbereich
vorhandenen Grundstücke und baulichen Anlagen.
Das Beweissicherungsverfahren ist vor Beginn der
Bauarbeiten mit dem AG durchzuführen.
Sämtliche besondere Maßnahmen zur Beweissicherung in
Abstimmung mit den jeweiligen Anliegern bzw.
Eigentümern und dem AG durchführen.
Feststellung des Zustandes der baulichen Anlagen im
Baustellen- und Zufahrtsbereich (Straßen, Wege, Gebäude
etc.), Versorgungs- und Entsorgungsleitungen,
Geländeober_ächen, Hecken, Zäune, Mauern, Gärten,
Grün_ächen u. dgl. durch Lichtbildaufnahmen
Sind bereits Risse oder andere Schädigungen vorhanden,
so sind diese zu dokumentieren.
Die Befestigungsart der Zufahrtswege und Straßen ist zu
benennen.
Alle erforderlichen Leistungen zu Feststellung und
Dokumentation von Schäden an gefährdeten  bzw.
beeinträchtigten baulichen Anlagen, Leitungen,
Schächte, befestigter Flächen o. dgl. sowie
benachbarter Grundstücke während der gesamten Bauzeit
durchführen.
Abschlussaufnahme mit Abschlussbericht einschließlich
Auswertung durchführen.
Erstbeweissicherung:  vor Nutzung
Nachschau: vor Abnahme
Menge: 1,000 Psch

**01.03.0002 Zuarbeit für SiGe-Plan**
Zuarbeit für den SIGEKO bzw. für den SIGE-Plan
gemäß Baustellenverordnung und den Forderungen der
Baubeschreibung Pkt. 3.13. erbringen und abstimmen.

Die Erstellung des SIGE-Planes ist Leistung des AG
und wird separat vergeben.
Menge: 1,000 Psch

**01.03.0003 Verkehrsrechtliche Anordnung einh.**
StL-Nr. 22110592099
Verkehrsrechtliche Anordnung für Einrichtung und Be-
trieb der Verkehrssicherung sämtlicher Abschnitte des
Leistungsverzeichnisses nach Unterlagen des AG einholen
und zugehörige Unterlagen erstellen. Erforderliche
Ortsbesichtigungen zur Erstellung der Planunterlagen
durchführen.
Anfallende Gebühren 'werden nicht gesondert vergütet
und sind einzurechnen '
Menge: 1,000 Psch

**01.03.0004 Koordinierungsleistungen**
Der An Los 2 hat sich mit dem AN des Hauptauftrages Los
1 vor Realisierung einer Phase zu koordinieren und die
Abstimmungsergebnisse bezüglich der Verkehrsführung zu
dokumentieren.
Dauer je Koordinierungsgespräch ca 5,00 Stunden.
An- und Abfahrtswege sind einzurechnen.
Menge: 10,000 St

**01.03.0005 Kehren nach Rückbau mob. SE**
Verkehrsfläche nach Rückbau mobiler Schutzwände mit
selbstaufnehmenden Kehrmaschine in allen Bauphasen in
verkehrsarmen Zeiten nach 22.00 Uhr kehren.
Kehrgut nach Wahl des AN verwerten.
Verkehrsfläche = Fahrbahndeckschicht aus Asphalt und
Beton.
Erforderliche Genehmigungen einhohlen und
Verkehrssicherungsmaßnahmen durchführen.
Menge: 1,000 Psch

### Bereich 02 Verkehrssicherung an Arbeitsstellen

#### Abschnitt 02.01 Bauphase 0.1

**02.01.0001 Verkehrssich. läng. Dauer aufbauen Arbeitsstelle*Verk.konzept AG auß. Kraft setzen**
StL-Nr. 22110510512209000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Vorhandene Verkehrsschilder nach Unterlagen des AG außer Kraft setzen.
Für Verkehrsführungsphase 'U21.2.1_VZP_Phase_0.1 '
Menge: 1,000 Psch

**02.01.0002 Verkehrssich. läng. Dauer vorhalten wie Vorposition**
StL-Nr. 22110511019
Verkehrssicherung längerer Dauer vorhalten, warten, instand setzen und betreiben. Vorübergehende Verkehrssicherungsmaßnahmen durchführen. Die Kontrolle der Verkehrssicherung wird gesondert vergütet.
Verkehrssicherung wie in Vorposition beschrieben.
Für Verkehrsführungsphase 'U21.2.1_VZP_Phase_0.1 '
Menge: 91,000 d

**02.01.0003 Verk.sich. kürzerer Dauer durchf.*stat. Arbeitsst. über 4 bis 8 Std.*bei Dunkelheit**
StL-Nr. 22110513509102200
Verkehrssicherung an Arbeitsstellen von kürzerer Dauer
betriebsfertig aufbauen, vorhalten, warten, instand
setzen, betreiben und abbauen. Vorübergehende Verkehrssicherungsmaßnahmen durchführen.
Nach Verkehrszeichenplan Bezeichnung/Nummer
'U21.6.3_3_MP-AkD_2 für Arbeiten am rechten
Behelfsfahrstreifen.
Verkehrssicherung für die Herstellung der
Entwässerungsquerung FR Dortmund.'
Für stationäre Arbeitsstelle.
Gesamtdauer der Verkehrsführung über 4 Std. bis 8 Std.
Bei Dunkelheit.
Menge: 1,000 St

#### Abschnitt 02.02 Bauphase 0.2

**02.02.0001 Verkehrssicherung umbauen außer/in Kraft s.**
StL-Nr. 221105115990100
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase
'U21.2.1_VZP_Phase_0.1 '
Umbauen nach Verkehrsführungsphase
'U21.2.2_VZP_Phase_0.2'
Vorhandene Verkehrsschilder nach Unterlagen des AG außer Kraft und wieder in Kraft setzen.
Menge: 1,000 Psch

**02.02.0002 Verkehrssich. läng. Dauer vorhalten wie Vorposition**
StL-Nr. 22110511019
Verkehrssicherung längerer Dauer vorhalten, warten, instand setzen und betreiben. Vorübergehende Verkehrssicherungsmaßnahmen durchführen. Die Kontrolle der Verkehrssicherung wird gesondert vergütet.
Verkehrssicherung wie in Vorposition beschrieben.
Für Verkehrsführungsphase 'U21.2.2_VZP_Phase_0.2 '
Menge: 21,000 d

**02.02.0003 Verk.sich. kürzerer Dauer durchf.*stat. Arbeitsst. über 4 bis 8 Std.*bei Tageslicht**
StL-Nr. 22110513509102100
Verkehrssicherung an Arbeitsstellen von kürzerer Dauer
betriebsfertig aufbauen, vorhalten, warten, instand
setzen, betreiben und abbauen. Vorübergehende Verkehrssicherungsmaßnahmen durchführen.
Nach Verkehrszeichenplan Bezeichnung/Nummer
'U21.6.2_MP-AkD_1 für Arbeiten am linken
Behelfsfahrstreifen.
Verkehrssicherung für die Herstellung der
Entwässerungsquerung FR Dortmund.'
Für stationäre Arbeitsstelle.
Gesamtdauer der Verkehrsführung über 4 Std. bis 8 Std.
Bei Tageslicht.
Menge: 1,000 St

**02.02.0004 Verk.sich. kürzerer Dauer durchf. bis 4 Std.*bei Dunkelheit**
StL-Nr. 22110513590901200
Verkehrssicherung an Arbeitsstellen von kürzerer Dauer
betriebsfertig aufbauen, vorhalten, warten, instand
setzen, betreiben und abbauen. Vorübergehende Verkehrssicherungsmaßnahmen durchführen.
Nach RSA, Regelplan 'C II/3'
Für 'Anbringen der Zusatzzeichen an VZ460 an
Bedarfsumleitungsstrecken '
Gesamtdauer der Verkehrsführung bis 4 Std.
Bei Dunkelheit.
Menge: 20,000 St

#### Abschnitt 02.03 Bauphase 0.3 a und b

**02.03.0001 Verkehrssicherung umbauen außer/in Kraft s.**
StL-Nr. 221105115990100
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase
'U21.2.2_VZP_Phase_0.2 '
Umbauen nach Verkehrsführungsphase
'U21.2.3_VZP_Phase_0.3a '
Vorhandene Verkehrsschilder nach Unterlagen des AG außer Kraft und wieder in Kraft setzen.
Menge: 1,000 Psch

**02.03.0002 Verkehrssich. läng. Dauer vorhalten wie Vorposition**
StL-Nr. 22110511019
Verkehrssicherung längerer Dauer vorhalten, warten, instand setzen und betreiben. Vorübergehende Verkehrssicherungsmaßnahmen durchführen. Die Kontrolle der Verkehrssicherung wird gesondert vergütet.
Verkehrssicherung wie in Vorposition beschrieben.
Für Verkehrsführungsphase 'U21.2.3_VZP_Phase_3a'
Menge: 14,000 d

**02.03.0003 Verkehrssicherung umbauen außer/in Kraft s.**
StL-Nr. 221105115990100
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase
'U21.2.3_VZP_Phase_0.3a '
Umbauen nach Verkehrsführungsphase
'U21.2.4_VZP_Phase_0.3b'
Vorhandene Verkehrsschilder nach Unterlagen des AG außer Kraft und wieder in Kraft setzen.
Menge: 1,000 Psch

**02.03.0004 Verkehrssich. läng. Dauer vorhalten wie Vorposition**
StL-Nr. 22110511019
Verkehrssicherung längerer Dauer vorhalten, warten, instand setzen und betreiben. Vorübergehende Verkehrssicherungsmaßnahmen durchführen. Die Kontrolle der Verkehrssicherung wird gesondert vergütet.
Verkehrssicherung wie in Vorposition beschrieben.
Für Verkehrsführungsphase 'U21.2.4_VZP_Phase_3b '
Menge: 14,000 d

#### Abschnitt 02.04 Bauphase 1

**02.04.0001 Verkehrssicherung umbauen außer/in Kraft s.**
StL-Nr. 221105115990100
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase
'U21.2.4_VZP_Phase_0.3b '
Umbauen nach Verkehrsführungsphase 'U21.2.5_VZP_Phase_1
'
Vorhandene Verkehrsschilder nach Unterlagen des AG außer Kraft und wieder in Kraft setzen.
Menge: 1,000 Psch

**02.04.0002 Verkehrssich. läng. Dauer vorhalten wie Vorposition**
StL-Nr. 22110511019
Verkehrssicherung längerer Dauer vorhalten, warten, instand setzen und betreiben. Vorübergehende Verkehrssicherungsmaßnahmen durchführen. Die Kontrolle der Verkehrssicherung wird gesondert vergütet.
Verkehrssicherung wie in Vorposition beschrieben.
Für Verkehrsführungsphase 'U21.2.5_VZP_Phase_1 '
Menge: 875,000 d

**02.04.0003 Vollsperrung der A45 für Sprengab.**
Vollsperrung der A45 für Sprengabbruch herstellen.
Absperrgeräte und Warneinrichtungen aufstellen,
beseitigen, vorhalten, warten und betreiben.
Dauer der Vollsperrung bis zu 5 Stunden.
Gem. Bauablauf des AN Los 1 Brückenbau und
Verkehrskonzept des AG Unterlagen U21.6.4 bis U21.6.7.
Absperrung in und außer Kraft setzen und abbauen.
Vorrübergehende Sicherungsmaßnahmen durchführen.
Streckenprüfung durchführen.
Vollsperrung der BAB 45 erfolgt zwischen Samstag 22:00
Uhr auf den darauffolgenden Sonntag 24:00 Uhr.
Unterlagen zur Aufstellung der verkehrsbehördlichen
Anordnung mit dem AG abstimmen und einreichen. Das
genaue Vorgehen ist vorab mit AG, Polizei und
Straßenverkehrsbehörde abzustimmen.
Genehmigungskosten sind in diese Leistungsposition
einzukalkulieren.
Menge: 1,000 St

**02.04.0004 Verk.sich. kürzerer Dauer durchf. Verk.konzept AG*stat. Arbeitsst. über 4 bis 8 Std.*bei Dunkelheit Anordnung n. Unt.**
StL-Nr. 22110513502102210
Verkehrssicherung an Arbeitsstellen von kürzerer Dauer
betriebsfertig aufbauen, vorhalten, warten, instand
setzen, betreiben und abbauen. Vorübergehende Verkehrssicherungsmaßnahmen durchführen.
Nach Verkehrskonzept des AG.
Für stationäre Arbeitsstelle.
Gesamtdauer der Verkehrsführung über 4 Std. bis 8 Std.
Bei Dunkelheit.
Verkehrsrechtliche Anordnung nach Unterlagen des AG
einholen und zugehörige Unterlagen erstellen. Erforderliche Ortsbesichtigungen zur Erstellung der Planunterlagen für die verkehrsrechtliche Anordnung durchführen.
Menge: 4,000 St

#### Abschnitt 02.05 Bauphase 2

**02.05.0001 Verkehrssicherung umbauen außer/in Kraft s.**
StL-Nr. 221105115990100
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'U21.2.5_VZP_Phase.1'
Umbauen nach Verkehrsführungsphase 'U21.2.6_VZP_Phase_2
'
Vorhandene Verkehrsschilder nach Unterlagen des AG außer Kraft und wieder in Kraft setzen.
Menge: 1,000 Psch

**02.05.0002 Verkehrssich. läng. Dauer vorhalten wie Vorposition**
StL-Nr. 22110511019
Verkehrssicherung längerer Dauer vorhalten, warten, instand setzen und betreiben. Vorübergehende Verkehrssicherungsmaßnahmen durchführen. Die Kontrolle der Verkehrssicherung wird gesondert vergütet.
Verkehrssicherung wie in Vorposition beschrieben.
Für Verkehrsführungsphase 'U21.2.6_VZP_Phase_2 '
Menge: 875,000 d

**02.05.0003 Vollsperrung der A45 für Sprengab.**
Vollsperrung der A45 für Sprengabbruch herstellen.
Abperrgeräte und Warneinrichtungen aufstellen,
beseitigen, vorhalten, warten und betreiben.
Dauer der Vollsperrung bs zu 5 Stunden.
Gem. Bauablauf des AN Los 1 Brückenbau und
Verkehrskonzept des AG Unterlagen U21.6.4 bis U21.6.7.
Absperrung in und außer Kraft setzen und abbauen.
Vorrübergehende Sicherungsmaßnahmen durchführen.
Streckenprüfung durchführen.
Vollsperrung der BAB erfolgt zwischen Samstag 22:00 Uhr
auf  den darauf folgenden Sonntag 24:00 Uhr.
Unterlagen zur Aufstellung der verkehrsbehördlichen
Anordnung mit dem AG abstimmen und einreichen. Das
genaue Vorgehen ist vorab mit AG, Polizei und
Straßenverkehrsbehörde abzutsimmen.
Genehmigungskosten sind in diese Leistungsposition
einzukalkulieren.
Menge: 1,000 St

**02.05.0004 Verk.sich. kürzerer Dauer durchf. Verk.konzept AG*stat. Arbeitsst. über 4 bis 8 Std.*bei Dunkelheit Anordnung n. Unt.**
StL-Nr. 22110513502102210
Verkehrssicherung an Arbeitsstellen von kürzerer Dauer
betriebsfertig aufbauen, vorhalten, warten, instand
setzen, betreiben und abbauen. Vorübergehende Verkehrssicherungsmaßnahmen durchführen.
Nach Verkehrskonzept des AG.
Für stationäre Arbeitsstelle.
Gesamtdauer der Verkehrsführung über 4 Std. bis 8 Std.
Bei Dunkelheit.
Verkehrsrechtliche Anordnung nach Unterlagen des AG
einholen und zugehörige Unterlagen erstellen. Erforderliche Ortsbesichtigungen zur Erstellung der Planunterlagen für die verkehrsrechtliche Anordnung durchführen.
Menge: 4,000 St

**02.05.0005 Verkehrssich. läng. Dauer abbauen Verk.konzept AG*in Kraft setzen**
StL-Nr. 2211051202209
Verkehrssicherung an Arbeitsstellen längerer Dauer abbauen. Vorübergehende Verkehrssicherungsmaßnahmen
durchführen. Vorübergehende Markierung entfernen,
transportable Lichtsignalanlage, bauliches Leitelement,
mobile Stauwarnanlage, LED-Anzeigetafel und transportable Schutzeinrichtung abbauen werden gesondert
vergütet.
Nach Verkehrskonzept des AG.
Vorhandene Verkehrsschilder nach Unterlagen des AG wieder in Kraft setzen.
Für Verkehrsführungsphase 'U21.2.6_VZP_Phase_2 '
Menge: 1,000 Psch

#### Abschnitt 02.06 Bauphasen 3

**02.06.0001 Verk.sich. kürzerer Dauer durchf. stat. Arbeitsst.*über 4 bis 8 Std. bei Dunkelheit*Anordnung n. Unt.**
StL-Nr. 22110513599102210
Verkehrssicherung an Arbeitsstellen von kürzerer Dauer
betriebsfertig aufbauen, vorhalten, warten, instand
setzen, betreiben und abbauen. Vorübergehende Verkehrssicherungsmaßnahmen durchführen.
Nach RSA, Regelplan ' D IV '
Nach Verkehrszeichenplan Bezeichnung/Nummer
'U21.2.7_VZP_Phase_3a und U21.2.8_VZP_Phase_3b '
Für stationäre Arbeitsstelle.
Gesamtdauer der Verkehrsführung über 4 Std. bis 8 Std.
Bei Dunkelheit.
Verkehrsrechtliche Anordnung nach Unterlagen des AG
einholen und zugehörige Unterlagen erstellen. Erforderliche Ortsbesichtigungen zur Erstellung der Planunterlagen für die verkehrsrechtliche Anordnung durchführen.
Menge: 20,000 St

**02.06.0002 Verk.sich. kürzerer Dauer durchf. stat. Arbeitsst.*über 4 bis 8 Std. bei Dunkelheit*Anordnung n. Unt.**
StL-Nr. 22110513599102210
Verkehrssicherung an Arbeitsstellen von kürzerer Dauer
betriebsfertig aufbauen, vorhalten, warten, instand
setzen, betreiben und abbauen. Vorübergehende Verkehrssicherungsmaßnahmen durchführen.
Nach RSA, Regelplan ' D IV 1l'
Nach Verkehrszeichenplan Bezeichnung/Nummer
'U21.2.7_VZP_Phase_3a '
Für stationäre Arbeitsstelle.
Gesamtdauer der Verkehrsführung über 4 Std. bis 8 Std.
Bei Dunkelheit.
Verkehrsrechtliche Anordnung nach Unterlagen des AG
einholen und zugehörige Unterlagen erstellen. Erforderliche Ortsbesichtigungen zur Erstellung der Planunterlagen für die verkehrsrechtliche Anordnung durchführen.
Menge: 2,000 St

**02.06.0003 Verk.sich. kürzerer Dauer durchf. stat. Arbeitsst.*über 4 bis 8 Std. bei Dunkelheit*Anordnung n. Unt.**
StL-Nr. 22110513599102210
Verkehrssicherung an Arbeitsstellen von kürzerer Dauer
betriebsfertig aufbauen, vorhalten, warten, instand
setzen, betreiben und abbauen. Vorübergehende Verkehrssicherungsmaßnahmen durchführen.
Nach RSA, Regelplan ' D IV 1r'
Nach Verkehrszeichenplan Bezeichnung/Nummer
'U21.2.7_VZP_Phase_3b '
Für stationäre Arbeitsstelle.
Gesamtdauer der Verkehrsführung über 4 Std. bis 8 Std.
Bei Dunkelheit.
Verkehrsrechtliche Anordnung nach Unterlagen des AG
einholen und zugehörige Unterlagen erstellen. Erforderliche Ortsbesichtigungen zur Erstellung der Planunterlagen für die verkehrsrechtliche Anordnung durchführen.
Menge: 2,000 St

**02.06.0004 Verkehrssicherung läng.Dauer durchf Arbeitsstelle*Verk.konzept AG über 2 bis 7 Tage**
StL-Nr. 22110513012009920
Verkehrssicherung von längerer Dauer betriebsfertig
aufbauen, vorhalten, warten, instand setzen, betreiben
und abbauen. Vorübergehende Verkehrssicherungsmaßnahmen
durchführen. Die Kontrolle der Verkehrssicherung wird
nicht gesondert vergütet. Vorübergehende Markierung,
transportable Lichtsignalanlage, bauliches Leitelement,
mobile Stauwarnanlage, LED-Anzeigetafel und transportable Schutzeinrichtung werden gesondert vergütet.
Verkehrssicherung an Arbeitsstelle.
Nach Verkehrskonzept des AG.
Länge des Arbeitsbereiches '500m '
Für Verkehrsführungsphase 'Phase 3a und 3b nach
Musterplan offene Schutzeinrichtung am Mittelstreifen '
Einsatzzeit über 2 bis 7 Tage.
Menge: 5,000 St

### Bereich 03 Einrichtungen zur Verkehrssicherung

#### Abschnitt 03.01 Zusätzliche Verkehrszeichen

**03.01.0001 Verkehrstafel aufbauen und abbauen temp. Wegweiser*Tafel über 2-4 m2 Typ RA2, B*profilverstärkt Höhe 1,50 m**
StL-Nr. 221105240223101
Verkehrstafel aufbauen und abbauen. Vorhalten, Kontrolle, Wartung und Instandsetzung werden gesondert
vergütet. Aufstellvorrichtung nach statischen Erfordernissen. Vorübergehende Verkehrssicherungsmaßnahmen
durchführen. 70 v.H. des Preises werden nach Aufbau,
der Rest nach Abbau vergütet.
Verkehrstafel = temporärer Wegweiser.
Größe über 2,00 bis 4,00 m2 nach Unterlagen des AG.
Retroreflektierend mit Folie Klasse RA2, Aufbau B.
Randausbildung = profilverstärkt.
Aufstellhöhe über der Verkehrsfläche = 1,50 m.
Menge: 15,000 St

**03.01.0002 Verkehrstafel vorhalten wie Vorposition**
StL-Nr. 22110524301
Verkehrstafel vorhalten, warten und instand setzen. Vo-
rübergehende Verkehrssicherungsmaßnahmen durchführen.
Die Kontrolle wird gesondert vergütet.
Verkehrstafel wie in Vorposition beschrieben.
Menge: 3976,000 Std

**03.01.0003 Verkehrstafel aufbauen und abbauen temp. Wegweiser*Tafel über 4-6 m2 Typ RA2, B*profilverstärkt Höhe 1,50 m**
StL-Nr. 221105240233101
Verkehrstafel aufbauen und abbauen. Vorhalten, Kontrolle, Wartung und Instandsetzung werden gesondert
vergütet. Aufstellvorrichtung nach statischen Erfordernissen. Vorübergehende Verkehrssicherungsmaßnahmen
durchführen. 70 v.H. des Preises werden nach Aufbau,
der Rest nach Abbau vergütet.
Verkehrstafel = temporärer Wegweiser.
Größe über 4,00 bis 6,00 m2 nach Unterlagen des AG.
Retroreflektierend mit Folie Klasse RA2, Aufbau B.
Randausbildung = profilverstärkt.
Aufstellhöhe über der Verkehrsfläche = 1,50 m.
Menge: 13,000 St

**03.01.0004 Verkehrstafel vorhalten wie Vorposition**
StL-Nr. 22110524301
Verkehrstafel vorhalten, warten und instand setzen. Vo-
rübergehende Verkehrssicherungsmaßnahmen durchführen.
Die Kontrolle wird gesondert vergütet.
Verkehrstafel wie in Vorposition beschrieben.
Menge: 1890,000 Std

**03.01.0005 Verkehrstafel aufbauen und abbauen temp. Wegweiser*Tafel über 6-8 m2 Typ RA2, B*profilverstärkt Höhe 1,50 m**
StL-Nr. 221105240243101
Verkehrstafel aufbauen und abbauen. Vorhalten, Kontrolle, Wartung und Instandsetzung werden gesondert
vergütet. Aufstellvorrichtung nach statischen Erfordernissen. Vorübergehende Verkehrssicherungsmaßnahmen
durchführen. 70 v.H. des Preises werden nach Aufbau,
der Rest nach Abbau vergütet.
Verkehrstafel = temporärer Wegweiser.
Größe über 6,00 bis 8,00 m2 nach Unterlagen des AG.
Retroreflektierend mit Folie Klasse RA2, Aufbau B.
Randausbildung = profilverstärkt.
Aufstellhöhe über der Verkehrsfläche = 1,50 m.
Menge: 1,000 St

**03.01.0006 Verkehrstafel vorhalten wie Vorposition**
StL-Nr. 22110524301
Verkehrstafel vorhalten, warten und instand setzen. Vo-
rübergehende Verkehrssicherungsmaßnahmen durchführen.
Die Kontrolle wird gesondert vergütet.
Verkehrstafel wie in Vorposition beschrieben.
Menge: 1890,000 Std

**03.01.0007 Verkehrstafel umsetzen Tafel über 2-4 m2*Höhe 1,50 m**
StL-Nr. 2211052504001
Verkehrstafel innerhalb des Arbeitsstellenbereiches umsetzen. Vorübergehende Verkehrssicherungsmaßnahmen
durchführen.
Verkehrstafel über 2,00 bis 4,00 m2 nach Unterlagen des
AG.
Aufstellhöhe über der Verkehrsfläche = 1,50 m.
Menge: 7,000 St

**03.01.0008 Verkehrstafel umsetzen Tafel über 6-8 m2*Höhe 1,50 m**
StL-Nr. 2211052506001
Verkehrstafel innerhalb des Arbeitsstellenbereiches umsetzen. Vorübergehende Verkehrssicherungsmaßnahmen
durchführen.
Verkehrstafel über 6,00 bis 8,00 m2 nach Unterlagen des
AG.
Aufstellhöhe über der Verkehrsfläche = 1,50 m.
Menge: 4,000 St

**03.01.0009 Verkehrsschild verändern Schild Größe 3*Höhe bis 2,00 m a./i.Kraft setzen*mob.Auskreuzvorr.**
StL-Nr. 2211052103131
Vorhandenes Verkehrsschild verändern, vorhalten, warten
und instand setzen. Vorübergehende Verkehrssicherungsmaßnahmen durchführen. Die Kontrolle wird gesondert
vergütet.
Verkehrsschild Größe 3.
Neben der Fahrbahn. Aufstellhöhe bis 2,00 m.
Verkehrsschild berührungslos außer Kraft und wieder in
Kraft setzen.
Verkehrsschild außer Kraft setzen mit mobiler Auskreuzvorrichtung.
Menge: 5,000 St

**03.01.0010 Verkehrsschild verändern*Höhe bis 2,00 m a./i.Kraft setzen*mob.Auskreuzvorr.**
StL-Nr. 2211052109131
Vorhandenes Verkehrsschild verändern, vorhalten, warten
und instand setzen. Vorübergehende Verkehrssicherungsmaßnahmen durchführen. Die Kontrolle wird gesondert
vergütet.
Verkehrsschild 'VZ 450 '
Neben der Fahrbahn. Aufstellhöhe bis 2,00 m.
Verkehrsschild berührungslos außer Kraft und wieder in
Kraft setzen.
Verkehrsschild außer Kraft setzen mit mobiler Auskreuzvorrichtung.
Menge: 1,000 St

**03.01.0011 Verkehrstafel aufbauen und abbauen Typ RA1*randverformt Höhe 1,50 m**
StL-Nr. 221105240991201
Verkehrstafel aufbauen und abbauen. Vorhalten, Kontrolle, Wartung und Instandsetzung werden gesondert
vergütet. Aufstellvorrichtung nach statischen Erfordernissen. Vorübergehende Verkehrssicherungsmaßnahmen
durchführen. 70 v.H. des Preises werden nach Aufbau,
der Rest nach Abbau vergütet.
Verkehrstafel 'Standorttafel im Bereich Nothaltebuchten
'
Größe '550mm x 410mm '
Retroreflektierend mit Folie Klasse RA1.
Randausbildung = randverformt.
Aufstellhöhe über der Verkehrsfläche = 1,50 m.
Menge: 4,000 St

**03.01.0012 Verkehrstafel vorhalten wie Vorposition**
StL-Nr. 22110524301
Verkehrstafel vorhalten, warten und instand setzen. Vo-
rübergehende Verkehrssicherungsmaßnahmen durchführen.
Die Kontrolle wird gesondert vergütet.
Verkehrstafel wie in Vorposition beschrieben.
Menge: 7110,000 Std

**03.01.0013 Verkehrstafel aufbauen und abbauen Typ RA2*randverformt Höhe 1,50 m**
StL-Nr. 221105240992201
Verkehrstafel aufbauen und abbauen. Vorhalten, Kontrolle, Wartung und Instandsetzung werden gesondert
vergütet. Aufstellvorrichtung nach statischen Erfordernissen. Vorübergehende Verkehrssicherungsmaßnahmen
durchführen. 70 v.H. des Preises werden nach Aufbau,
der Rest nach Abbau vergütet.
Verkehrstafel 'Kilometertafel '
Größe '600mm x 330mm '
Retroreflektierend mit Folie Klasse RA2.
Randausbildung = randverformt.
Aufstellhöhe über der Verkehrsfläche = 1,50 m.
Menge: 52,000 St

**03.01.0014 Verkehrstafel vorhalten wie Vorposition**
StL-Nr. 22110524301
Verkehrstafel vorhalten, warten und instand setzen. Vo-
rübergehende Verkehrssicherungsmaßnahmen durchführen.
Die Kontrolle wird gesondert vergütet.
Verkehrstafel wie in Vorposition beschrieben.
Menge: 101920,000 Std

**03.01.0015 Verkehrstafel aufbauen und abbauen*Tafel über 4-6 m2 Typ RA2, B*profilverstärkt Höhe 1,50 m**
StL-Nr. 221105240933101
Verkehrstafel aufbauen und abbauen. Vorhalten, Kontrolle, Wartung und Instandsetzung werden gesondert
vergütet. Aufstellvorrichtung nach statischen Erfordernissen. Vorübergehende Verkehrssicherungsmaßnahmen
durchführen. 70 v.H. des Preises werden nach Aufbau,
der Rest nach Abbau vergütet.
Verkehrstafel 'Hinweistafel auf BAB FR Frankfurt '
Größe über 4,00 bis 6,00 m2 nach Unterlagen des AG.
Retroreflektierend mit Folie Klasse RA2, Aufbau B.
Randausbildung = profilverstärkt.
Aufstellhöhe über der Verkehrsfläche = 1,50 m.
Menge: 4,000 St

**03.01.0016 Verkehrstafel vorhalten wie Vorposition**
StL-Nr. 22110524301
Verkehrstafel vorhalten, warten und instand setzen. Vo-
rübergehende Verkehrssicherungsmaßnahmen durchführen.
Die Kontrolle wird gesondert vergütet.
Verkehrstafel wie in Vorposition beschrieben.
Menge: 7784,000 Std

**03.01.0017 Verkehrstafel aufbauen und abbauen*Tafel über 4-6 m2 Typ RA2, B*profilverstärkt Höhe 1,50 m**
StL-Nr. 221105240933101
Verkehrstafel aufbauen und abbauen. Vorhalten, Kontrolle, Wartung und Instandsetzung werden gesondert
vergütet. Aufstellvorrichtung nach statischen Erfordernissen. Vorübergehende Verkehrssicherungsmaßnahmen
durchführen. 70 v.H. des Preises werden nach Aufbau,
der Rest nach Abbau vergütet.
Verkehrstafel 'Hinweistafel bei Sperrung BABl '
Größe über 4,00 bis 6,00 m2 nach Unterlagen des AG.
Retroreflektierend mit Folie Klasse RA2, Aufbau B.
Randausbildung = profilverstärkt.
Aufstellhöhe über der Verkehrsfläche = 1,50 m.
Menge: 24,000 St

**03.01.0018 Verkehrstafel vorhalten wie Vorposition**
StL-Nr. 22110524301
Verkehrstafel vorhalten, warten und instand setzen. Vo-
rübergehende Verkehrssicherungsmaßnahmen durchführen.
Die Kontrolle wird gesondert vergütet.
Verkehrstafel wie in Vorposition beschrieben.
Menge: 336,000 Std

**03.01.0019 Verkehrstafel umsetzen*Höhe 1,50 m**
StL-Nr. 2211052509001
Verkehrstafel innerhalb des Arbeitsstellenbereiches umsetzen. Vorübergehende Verkehrssicherungsmaßnahmen
durchführen.
Verkehrstafel 'Hinweistafel der OZ 03.01.0017 '
Aufstellhöhe über der Verkehrsfläche = 1,50 m.
Menge: 24,000 St

**03.01.0020 Verkehrsschild aufbauen u. abbauen*Größe 2 Typ RA2, B*profilverstärkt**
StL-Nr. 221105203923399
Verkehrsschild aufbauen und abbauen. Vorhalten, Kontrolle, Wartung und Instandsetzung werden gesondert
vergütet. Aufstellvorrichtung nach statischen Erfordernissen. Vorübergehende Verkehrssicherungsmaßnahmen
durchführen. 70 v. H. des Preises werden nach Aufbau,
der Rest nach Abbau vergütet.
Verkehrsschild 'Zusatzzeichen zu VZ 460 mit
überregionaler Zielangabe; Größe 330x600 '
Größe 2.
Retroreflektierend mit Folie Klasse RA2, Aufbau B.
Schild = profilverstärkt.
Aufstellvorrichtung 'als Reiter '
Aufstellhöhe über der Verkehrsfläche 'über vorhandenem
VZ 460  '
Menge: 20,000 St

**03.01.0021 Verkehrsschild vorhalten wie Vorposition**
StL-Nr. 22110520501
Verkehrsschild vorhalten, warten und instand setzen.
Vorübergehende Verkehrssicherungsmaßnahmen durchführen.
Die Kontrolle wird gesondert vergütet.
Verkehrsschild wie in Vorposition beschrieben.
Menge: 35000,000 Std

#### Abschnitt 03.02 Vorübergehende Markierung

**03.02.0001 Längsmarkierung entfernen*Breite 0,15 m Folie*a.Asphaltdecksch. Veränd.Verkehrsf.*feinstfräsen Abf.d. Verw.zuf.**
StL-Nr. 22113100592414101
Längsmarkierung einschl. evtl. Sperrflächenumrandung
entfernen. Abgerechnet wird der entfernte Strich, bei
Doppelstrichen zwei Striche.
Markierung 'in Verschwenkungsbereichen der neuen
Verkehrsführung '
Strichbreite = 0,15 m.
Markierungsstoffart = Folie.
Auf Asphaltdeckschicht.
Entfernen für Veränderung der Verkehrsführung.
Durch Feinstfräsen.
Abfall aufnehmen und nach Wahl des AN verwerten.
Menge: 1000,000 m

**03.02.0002 Markierungsfläche reinigen Saugkehrwagen**
StL-Nr. 22110531602
Fläche der Markierung reinigen.
Kehrgut aufnehmen und nach Wahl des AN verwerten.
Vorübergehende Verkehrssicherungsmaßnahmen durchführen.
Abgerechnet wird die zu markierende Fläche. Bei Pfeil,
Buchstabe, Ziffer, Verkehrsschild und Piktogramm ergibt
sich die Fläche aus dem kleinsten umschriebenen Rechteck.
Reinigung mit Saugkehrwagen.
Menge: 30630,000 m2

**03.02.0003 Markierungsfläche trocknen**
StL-Nr. 221105312
Fläche für Markierung auf Anordnung des AG schonend
trocknen. Vorübergehende Verkehrssicherungsmaßnahmen
durchführen. Abgerechnet wird die zu markierende
Fläche. Bei Pfeil, Buchstabe, Ziffer, Verkehrsschild
und Piktogramm ergibt sich die Fläche aus dem kleinsten
umschriebenen Rechteck.
Menge: 30630,000 m2

**03.02.0004 Längsmarkierung Typ II herstellen*Breite 0,15 m Folie,Gew.o.Kunst*mind. P 6 grobstr. Decke*Markierung entf.**
StL-Nr. 22110533292502101
Längsmarkierung Typ II einschl. evtl. Sperrflächenumrandung als vorübergehende Markierung herstellen, warten und instand setzen. Vormarkieren. Vorübergehende
Verkehrssicherungsmaßnahmen durchführen. Abgerechnet
wird der markierte Strich, bei Doppelstrichen zwei
Striche.
Markierung 'durchgehend, Fahrbahnrand,
Fahrstreifenbegrenzung '
Strichbreite = 0,15 m.
Markierungssystem aus Folie, Gewebe- oder Kunststoffträger.
Verkehrsklasse mindestens P 6.
Markierung auf grobstrukturierter Asphaltdeckschicht.
Markierung entfernen. Abfall aufnehmen und nach Wahl
des AN verwerten.
Menge: 25750,000 m

**03.02.0005 Längsmarkierung Typ II herstellen Str/L 2zu1 Leitl.*Breite 0,15 m Folie,Gew.o.Kunst*mind. P 6 grobstr. Decke*Markierung entf.**
StL-Nr. 22110533262502101
Längsmarkierung Typ II einschl. evtl. Sperrflächenumrandung als vorübergehende Markierung herstellen, warten und instand setzen. Vormarkieren. Vorübergehende
Verkehrssicherungsmaßnahmen durchführen. Abgerechnet
wird der markierte Strich, bei Doppelstrichen zwei
Striche.
Unterbrochen; Verhältnis Strich/Lücke 2 zu 1 als Leitlinie.
Strichbreite = 0,15 m.
Markierungssystem aus Folie, Gewebe- oder Kunststoffträger.
Verkehrsklasse mindestens P 6.
Markierung auf grobstrukturierter Asphaltdeckschicht.
Markierung entfernen. Abfall aufnehmen und nach Wahl
des AN verwerten.
Menge: 1630,000 m

**03.02.0006 Längsmarkierung Typ II herstellen Str/L 1zu2 Leitl.*Breite 0,15 m Folie,Gew.o.Kunst*mind. P 6 grobstr. Decke*Markierung entf.**
StL-Nr. 22110533232502101
Längsmarkierung Typ II einschl. evtl. Sperrflächenumrandung als vorübergehende Markierung herstellen, warten und instand setzen. Vormarkieren. Vorübergehende
Verkehrssicherungsmaßnahmen durchführen. Abgerechnet
wird der markierte Strich, bei Doppelstrichen zwei
Striche.
Unterbrochen; Verhältnis Strich/Lücke 1 zu 2 als Leitlinie.
Strichbreite = 0,15 m.
Markierungssystem aus Folie, Gewebe- oder Kunststoffträger.
Verkehrsklasse mindestens P 6.
Markierung auf grobstrukturierter Asphaltdeckschicht.
Markierung entfernen. Abfall aufnehmen und nach Wahl
des AN verwerten.
Menge: 3260,000 m

**03.02.0007 Längsmarkierung Typ II herstellen Str/L 1zu1 Blockm*Breite 0,30 m Folie,Gew.o.Kunst*mind. P 6 grobstr. Decke*Markierung entf.**
StL-Nr. 22110533244502101
Längsmarkierung Typ II einschl. evtl. Sperrflächenumrandung als vorübergehende Markierung herstellen, warten und instand setzen. Vormarkieren. Vorübergehende
Verkehrssicherungsmaßnahmen durchführen. Abgerechnet
wird der markierte Strich, bei Doppelstrichen zwei
Striche.
Unterbrochen; Verhältnis Strich/Lücke 1 zu 1 als Fahrbahnbegrenzung (Blockmarkierung).
Strichbreite = 0,30 m.
Markierungssystem aus Folie, Gewebe- oder Kunststoffträger.
Verkehrsklasse mindestens P 6.
Markierung auf grobstrukturierter Asphaltdeckschicht.
Markierung entfernen. Abfall aufnehmen und nach Wahl
des AN verwerten.
Menge: 230,000 m

**03.02.0008 Längsmarkierung Typ II herstellen durchg. Fb.begr.*Breite 0,30 m Folie,Gew.o.Kunst*mind. P 6 grobstr. Decke*Markierung entf.**
StL-Nr. 22110533214502101
Längsmarkierung Typ II einschl. evtl. Sperrflächenumrandung als vorübergehende Markierung herstellen, warten und instand setzen. Vormarkieren. Vorübergehende
Verkehrssicherungsmaßnahmen durchführen. Abgerechnet
wird der markierte Strich, bei Doppelstrichen zwei
Striche.
Durchgehend als Fahrbahnbegrenzung.
Strichbreite = 0,30 m.
Markierungssystem aus Folie, Gewebe- oder Kunststoffträger.
Verkehrsklasse mindestens P 6.
Markierung auf grobstrukturierter Asphaltdeckschicht.
Markierung entfernen. Abfall aufnehmen und nach Wahl
des AN verwerten.
Menge: 2750,000 m

**03.02.0009 Längsmarkierung Typ II herstellen*Breite 0,15 m Kaltplastikmasse P 7*grobstr. Decke Markierung entf.**
StL-Nr. 22110533292393101
Längsmarkierung Typ II einschl. evtl. Sperrflächenumrandung als vorübergehende Markierung herstellen, warten und instand setzen. Vormarkieren. Vorübergehende
Verkehrssicherungsmaßnahmen durchführen. Abgerechnet
wird der markierte Strich, bei Doppelstrichen zwei
Striche.
Markierung 'als Fahrstreifen- u.
Fahrbahnbegrenzungslinie '
Strichbreite = 0,15 m.
Markierungssystem aus reaktivem Stoff, nicht spritzbar
(Kaltplastikmasse) als Agglomeratmarkierung.
Schichtdicke '2,2 mm '
Verkehrsklasse = P 7.
Markierung auf grobstrukturierter Asphaltdeckschicht.
Markierung entfernen. Abfall aufnehmen und nach Wahl
des AN verwerten.
Menge: 15770,000 m

**03.02.0010 Längsmarkierung Typ II herstellen Str/L 2zu1 Leitl.*Breite 0,15 m Kaltplastikmasse P 7*grobstr. Decke Markierung entf.**
StL-Nr. 22110533262393101
Längsmarkierung Typ II einschl. evtl. Sperrflächenumrandung als vorübergehende Markierung herstellen, warten und instand setzen. Vormarkieren. Vorübergehende
Verkehrssicherungsmaßnahmen durchführen. Abgerechnet
wird der markierte Strich, bei Doppelstrichen zwei
Striche.
Unterbrochen; Verhältnis Strich/Lücke 2 zu 1 als Leitlinie.
Strichbreite = 0,15 m.
Markierungssystem aus reaktivem Stoff, nicht spritzbar
(Kaltplastikmasse) als Agglomeratmarkierung.
Schichtdicke '2,2 mm '
Verkehrsklasse = P 7.
Markierung auf grobstrukturierter Asphaltdeckschicht.
Markierung entfernen. Abfall aufnehmen und nach Wahl
des AN verwerten.
Menge: 1740,000 m

**03.02.0011 Längsmarkierung Typ II herstellen Str/L 1zu2 Leitl.*Breite 0,15 m Kaltplastikmasse P 7*grobstr. Decke Markierung entf.**
StL-Nr. 22110533232393101
Längsmarkierung Typ II einschl. evtl. Sperrflächenumrandung als vorübergehende Markierung herstellen, warten und instand setzen. Vormarkieren. Vorübergehende
Verkehrssicherungsmaßnahmen durchführen. Abgerechnet
wird der markierte Strich, bei Doppelstrichen zwei
Striche.
Unterbrochen; Verhältnis Strich/Lücke 1 zu 2 als Leitlinie.
Strichbreite = 0,15 m.
Markierungssystem aus reaktivem Stoff, nicht spritzbar
(Kaltplastikmasse) als Agglomeratmarkierung.
Schichtdicke '2,2 mm '
Verkehrsklasse = P 7.
Markierung auf grobstrukturierter Asphaltdeckschicht.
Markierung entfernen. Abfall aufnehmen und nach Wahl
des AN verwerten.
Menge: 1990,000 m

**03.02.0012 Längsmarkierung Typ II herstellen Str/L 1zu1 Blockm*Breite 0,30 m Kaltplastikmasse P 7*grobstr. Decke Markierung entf.**
StL-Nr. 22110533244393101
Längsmarkierung Typ II einschl. evtl. Sperrflächenumrandung als vorübergehende Markierung herstellen, warten und instand setzen. Vormarkieren. Vorübergehende
Verkehrssicherungsmaßnahmen durchführen. Abgerechnet
wird der markierte Strich, bei Doppelstrichen zwei
Striche.
Unterbrochen; Verhältnis Strich/Lücke 1 zu 1 als Fahrbahnbegrenzung (Blockmarkierung).
Strichbreite = 0,30 m.
Markierungssystem aus reaktivem Stoff, nicht spritzbar
(Kaltplastikmasse) als Agglomeratmarkierung.
Schichtdicke '2,2 mm '
Verkehrsklasse = P 7.
Markierung auf grobstrukturierter Asphaltdeckschicht.
Markierung entfernen. Abfall aufnehmen und nach Wahl
des AN verwerten.
Menge: 150,000 m

**03.02.0013 Längsmarkierung Typ II herstellen durchg. Fb.begr.*Breite 0,30 m Kaltplastikmasse P 7*grobstr. Decke Markierung entf.**
StL-Nr. 22110533214393101
Längsmarkierung Typ II einschl. evtl. Sperrflächenumrandung als vorübergehende Markierung herstellen, warten und instand setzen. Vormarkieren. Vorübergehende
Verkehrssicherungsmaßnahmen durchführen. Abgerechnet
wird der markierte Strich, bei Doppelstrichen zwei
Striche.
Durchgehend als Fahrbahnbegrenzung.
Strichbreite = 0,30 m.
Markierungssystem aus reaktivem Stoff, nicht spritzbar
(Kaltplastikmasse) als Agglomeratmarkierung.
Schichtdicke '2,2 mm '
Verkehrsklasse = P 7.
Markierung auf grobstrukturierter Asphaltdeckschicht.
Markierung entfernen. Abfall aufnehmen und nach Wahl
des AN verwerten.
Menge: 560,000 m

*Hinweis*
nachfolgende Positionen dienen der Nachmarkierung.
Nachmarkierung in verkehrsarmer Zeit nach 22.00 Uhr.

**03.02.0014 Längsmarkierung Typ II herstellen*Breite 0,15 m Kaltplastikmasse P 7*grobstr. Decke Markierung entf.**
StL-Nr. 22110533292393101
Längsmarkierung Typ II einschl. evtl. Sperrflächenumrandung als vorübergehende Markierung herstellen, warten und instand setzen. Vormarkieren. Vorübergehende
Verkehrssicherungsmaßnahmen durchführen. Abgerechnet
wird der markierte Strich, bei Doppelstrichen zwei
Striche.
Markierung 'als Fahrstreifen- und
Fahrbahnbegrenzungslinie '
Strichbreite = 0,15 m.
Markierungssystem aus reaktivem Stoff, nicht spritzbar
(Kaltplastikmasse) als Agglomeratmarkierung.
Schichtdicke '2,2 mm '
Verkehrsklasse = P 7.
Markierung auf grobstrukturierter Asphaltdeckschicht.
Markierung entfernen. Abfall aufnehmen und nach Wahl
des AN verwerten.
Menge: 10600,000 m

**03.02.0015 Längsmarkierung Typ II herstellen Str/L 2zu1 Leitl.*Breite 0,15 m Kaltplastikmasse mind. P 6*grobstr. Decke Markierung entf.**
StL-Nr. 22110533262392101
Längsmarkierung Typ II einschl. evtl. Sperrflächenumrandung als vorübergehende Markierung herstellen, warten und instand setzen. Vormarkieren. Vorübergehende
Verkehrssicherungsmaßnahmen durchführen. Abgerechnet
wird der markierte Strich, bei Doppelstrichen zwei
Striche.
Unterbrochen; Verhältnis Strich/Lücke 2 zu 1 als Leitlinie.
Strichbreite = 0,15 m.
Markierungssystem aus reaktivem Stoff, nicht spritzbar
(Kaltplastikmasse) als Agglomeratmarkierung.
Schichtdicke '2,2 mm '
Verkehrsklasse mindestens P 6.
Markierung auf grobstrukturierter Asphaltdeckschicht.
Markierung entfernen. Abfall aufnehmen und nach Wahl
des AN verwerten.
Menge: 2000,000 m

**03.02.0016 Längsmarkierung Typ II herstellen Str/L 1zu2 Leitl.*Breite 0,15 m Kaltplastikmasse mind. P 6*grobstr. Decke Markierung entf.**
StL-Nr. 22110533232392101
Längsmarkierung Typ II einschl. evtl. Sperrflächenumrandung als vorübergehende Markierung herstellen, warten und instand setzen. Vormarkieren. Vorübergehende
Verkehrssicherungsmaßnahmen durchführen. Abgerechnet
wird der markierte Strich, bei Doppelstrichen zwei
Striche.
Unterbrochen; Verhältnis Strich/Lücke 1 zu 2 als Leitlinie.
Strichbreite = 0,15 m.
Markierungssystem aus reaktivem Stoff, nicht spritzbar
(Kaltplastikmasse) als Agglomeratmarkierung.
Schichtdicke '2,2 mm '
Verkehrsklasse mindestens P 6.
Markierung auf grobstrukturierter Asphaltdeckschicht.
Markierung entfernen. Abfall aufnehmen und nach Wahl
des AN verwerten.
Menge: 2000,000 m

**03.02.0017 Längsmarkierung Typ II herstellen Str/L 1zu1 Blockm*Breite 0,30 m Kaltplastikmasse P 7*grobstr. Decke Markierung entf.**
StL-Nr. 22110533244393101
Längsmarkierung Typ II einschl. evtl. Sperrflächenumrandung als vorübergehende Markierung herstellen, warten und instand setzen. Vormarkieren. Vorübergehende
Verkehrssicherungsmaßnahmen durchführen. Abgerechnet
wird der markierte Strich, bei Doppelstrichen zwei
Striche.
Unterbrochen; Verhältnis Strich/Lücke 1 zu 1 als Fahrbahnbegrenzung (Blockmarkierung).
Strichbreite = 0,30 m.
Markierungssystem aus reaktivem Stoff, nicht spritzbar
(Kaltplastikmasse) als Agglomeratmarkierung.
Schichtdicke '2,2 mm '
Verkehrsklasse = P 7.
Markierung auf grobstrukturierter Asphaltdeckschicht.
Markierung entfernen. Abfall aufnehmen und nach Wahl
des AN verwerten.
Menge: 300,000 m

**03.02.0018 Längsmarkierung Typ II herstellen durchg. Fb.begr.*Breite 0,30 m Kaltplastikmasse P 7*grobstr. Decke Markierung entf.**
StL-Nr. 22110533214393101
Längsmarkierung Typ II einschl. evtl. Sperrflächenumrandung als vorübergehende Markierung herstellen, warten und instand setzen. Vormarkieren. Vorübergehende
Verkehrssicherungsmaßnahmen durchführen. Abgerechnet
wird der markierte Strich, bei Doppelstrichen zwei
Striche.
Durchgehend als Fahrbahnbegrenzung.
Strichbreite = 0,30 m.
Markierungssystem aus reaktivem Stoff, nicht spritzbar
(Kaltplastikmasse) als Agglomeratmarkierung.
Schichtdicke '2,2 mm '
Verkehrsklasse = P 7.
Markierung auf grobstrukturierter Asphaltdeckschicht.
Markierung entfernen. Abfall aufnehmen und nach Wahl
des AN verwerten.
Menge: 640,000 m

#### Abschnitt 03.03 Transportable Schutzeinrichtugen

**03.03.0001 Transp.Schutzeinrichtung aufbauen entg.Verkehrsstr.*Aufhaltest. T3 Wirkungsber.maxW2**
StL-Nr. 221105605332900
Transportable Schutzeinrichtung einschl. systembedingter Formstücke (Dilatationsstöße, Passstücke, Kipplängenbegrenzungselemente) aufbauen und abbauen. Vorhalten, Kontrolle, Wartung und Instandsetzung werden gesondert vergütet. Vorübergehende Verkehrssicherungsmaßnahmen durchführen. Anfangs- und Endkonstruktionen
und Adapter werden gesondert vergütet. 70 v. H. des
Preises werden nach Aufbau, der Rest nach Abbau
vergütet.
Einsatzbereich D, zwischen entgegengesetzt gerichteten
Verkehrsströmen.
Aufhaltestufe mind. T 3.
Wirkungsbereich max. W 2 (W max. 0,80 m).
Maximale Baubreite '0,30 m '
Menge: 4880,000 m

**03.03.0002 Transport. Schutzeinr. vorhalten wie Vorposition**
StL-Nr. 22110561001
Transportable Schutzeinrichtung vorhalten, warten und
instand setzen. Vorübergehende Verkehrssicherungsmaßnahmen durchführen. Die Kontrolle wird gesondert
vergütet.
Transportable Schutzeinrichtung wie in Vorposition beschrieben.
Menge: 2897860,000 md

**03.03.0003 Dilatationsstoß aufbauen (Zul.)**
StL-Nr. 22110565099
Dilatationsstoß, nicht systembedingt, für transportable
Schutzeinrichtungen im Bauwerksbereich aufbauen und abbauen. Vergütet wird der Mehraufwand gegenüber der angegebenen Position als Zulage. Vorhalten, Kontrolle,
Wartung und Instandsetzung werden gesondert vergütet.
Vorübergehende Verkehrssicherungsmaßnahmen durchführen.
70 v. H. des Preises werden nach Aufbau, der Rest nach
Abbau vergütet.
Dilatation 'ÜKO '
Zulage zu OZ '03.03.0001 '
Menge: 6,000 St

**03.03.0004 Dilatationsstoß vorhalten wie Vorposition**
StL-Nr. 22110565501
Dilatationsstoß für transportable Schutzeinrichtungen
vorhalten, warten und instand setzen. Vorübergehende
Verkehrssicherungsmaßnahmen durchführen. Die Kontrolle
wird gesondert vergütet.
Dilatationsstoß wie in Vorposition beschrieben.
Menge: 3556,000 Std

**03.03.0005 Notöffnung für T3 aufbauen Länge 12,0m*Sicherung inkl**
Notöffnungen in transportablen Schutzeinrichtungen zur
Richtungstrennung als Zulage zur Grundposition
transportable Schutzeinrichtung aufbauen.
Notöffnung, bestehend aus scharniergebundenen seitlich
schwenkbaren Torflügeln, kraftschlüssig verbindbar, in
der transportablen Schutzeinrichtung, zur Fahrtrichtungstrennung, im Bereich D gem. ZTV-SA kraftschlüssig
aufbauen und abbauen.
Einbau im Durchlaufendem System min T3
Notöffnungselemente mit gleichartigen konstruktiven
Merkmalen und Baubreite wie das durchlaufende System.
Kennzeichnung seitlich mit je 4 Reihen gelber Reflektoren, Ausführung gem. ZTV-SA und je einer  angebrachten Tafel  nach Wahl des AN mit Aufschrift des
Betriebskilometers, zusätzlich 8 oben aufgesetzte Minibaken mit beidseitiger Reflexfolie.
Vorhaltung, Wartung und Instandsetzung werden gesondert
vergütet.
70v.H. des Preises werden nach Aufbau vergütet,
der Rest nach Abbau.
Länge der Notöffnung 12,00 m
Vorübergehende Verkehrssicherungsmaßnahmen für
Aufbau und Abbau durchführen.
Menge: 6,000 St

**03.03.0006 Notöffnung T3 vorhalten**
Notöffnungen in transportablen Schutzeinrichtungen
zwischen entgegengesetzten Verkehrsströmen, im
Bereich D gem. ZTV-SA97 vorhalten, warten und
instandsetzen.
Zulage zur Vorhaltung des durchgehenden Systems
Einbau im Durchlaufendem System min T3
Abrechnung erfolgt Stück mal Tag
Menge: 3556,000 Std

**03.03.0007 Adapter f.tr.Schutzeinr. aufb.(Zul)**
StL-Nr. 2211056359999
Adapter als mechanische kraftschlüssige Verbindung für
transportable Schutzeinrichtungen aufbauen und abbauen.
Vergütet wird der Mehraufwand gegenüber der angegebenen
Position als Zulage. Vorhalten, Kontrolle, Wartung und
Instandsetzung werden gesondert vergütet. Vorübergehende Verkehrssicherungsmaßnahmen durchführen. 70 v. H.
des Preises werden nach Aufbau, der Rest nach Abbau
vergütet.
Adapter von OZ '03.03.0001. '
Adapter an OZ '03.03.0005.  '
Zulage zu OZ '03.03.0005.  '
Menge: 6,000 St

**03.03.0008 Adapter vorhalten wie Vorposition**
StL-Nr. 22110564501
Adapter als mechanische kraftschlüssige Verbindung für
transportable Schutzeinrichtungen vorhalten, warten und
instand setzen. Vorübergehende Verkehrssicherungsmaßnahmen durchführen. Die Kontrolle wird gesondert
vergütet.
Adapter wie in Vorposition beschrieben.
Menge: 3556,000 Std

**03.03.0009 Transp.Schutzeinrichtung aufbauen Arb.st./fl. Verk.*Aufhaltest. T3 Wirkungsber.maxW2**
StL-Nr. 221105605232000
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Menge: 9205,000 m

**03.03.0010 Transport. Schutzeinr. vorhalten wie Vorposition**
StL-Nr. 22110561001
Transportable Schutzeinrichtung vorhalten, warten und
instand setzen. Vorübergehende Verkehrssicherungsmaßnahmen durchführen. Die Kontrolle wird gesondert
vergütet.
Transportable Schutzeinrichtung wie in Vorposition beschrieben.
Menge: 425705,000 md

**03.03.0011 AEK f. transp. Schutzeinr. aufb.**
StL-Nr. 22110562590
Anfangs-/Endkonstruktion (AEK) für transportable
Schutzeinrichtung aufbauen und abbauen. Vorhalten, Kontrolle, Wartung und Instandsetzung werden gesondert
vergütet. Vorübergehende Verkehrssicherungsmaßnahmen
durchführen. 70 v. H. des Preises werden nach Aufbau,
der Rest nach Abbau vergütet.
AEK an OZ '03.03.0009 '
Menge: 32,000 St

**03.03.0012 AEK vorhalten wie Vorposition**
StL-Nr. 22110563001
Anfangs-/Endkonstruktion (AEK) für transportable
Schutzeinrichtung vorhalten, warten und instand setzen.
Vorübergehende Verkehrssicherungsmaßnahmen durchführen.
Die Kontrolle wird gesondert vergütet.
AEK wie in Vorposition beschrieben.
Menge: 1358,000 Std

**03.03.0013 Adapter f.tr.Schutzeinr. aufb.(Zul)**
StL-Nr. 2211056359999
Adapter als mechanische kraftschlüssige Verbindung für
transportable Schutzeinrichtungen aufbauen und abbauen.
Vergütet wird der Mehraufwand gegenüber der angegebenen
Position als Zulage. Vorhalten, Kontrolle, Wartung und
Instandsetzung werden gesondert vergütet. Vorübergehende Verkehrssicherungsmaßnahmen durchführen. 70 v. H.
des Preises werden nach Aufbau, der Rest nach Abbau
vergütet.
Adapter von OZ '03.03.0001'
Adapter an OZ '03.03.0005'
Zulage zu OZ '03.03.0009.'
Menge: 1,000 St

**03.03.0014 Adapter vorhalten wie Vorposition**
StL-Nr. 22110564501
Adapter als mechanische kraftschlüssige Verbindung für
transportable Schutzeinrichtungen vorhalten, warten und
instand setzen. Vorübergehende Verkehrssicherungsmaßnahmen durchführen. Die Kontrolle wird gesondert
vergütet.
Adapter wie in Vorposition beschrieben.
Menge: 32,000 Std

**03.03.0015 Transp.Schutzeinrichtung aufbauen Überleit.bereich*Aufhaltest. T3 Wirkungsber.maxW2**
StL-Nr. 221105605432900
Transportable Schutzeinrichtung einschl. systembedingter Formstücke (Dilatationsstöße, Passstücke, Kipplängenbegrenzungselemente) aufbauen und abbauen. Vorhalten, Kontrolle, Wartung und Instandsetzung werden gesondert vergütet. Vorübergehende Verkehrssicherungsmaßnahmen durchführen. Anfangs- und Endkonstruktionen
und Adapter werden gesondert vergütet. 70 v. H. des
Preises werden nach Aufbau, der Rest nach Abbau
vergütet.
Einsatzbereich E, zwischen entgegengesetzt gerichteten
Verkehrsströmen im Überleitungsbereich.
Aufhaltestufe mind. T 3.
Wirkungsbereich max. W 2 (W max. 0,80 m).
Maximale Baubreite '0,30m '
Menge: 830,000 m

**03.03.0016 Transport. Schutzeinr. vorhalten wie Vorposition**
StL-Nr. 22110561001
Transportable Schutzeinrichtung vorhalten, warten und
instand setzen. Vorübergehende Verkehrssicherungsmaßnahmen durchführen. Die Kontrolle wird gesondert
vergütet.
Transportable Schutzeinrichtung wie in Vorposition beschrieben.
Menge: 599200,000 md

**03.03.0017 AEK f. transp. Schutzeinr. aufb.**
StL-Nr. 22110562590
Anfangs-/Endkonstruktion (AEK) für transportable
Schutzeinrichtung aufbauen und abbauen. Vorhalten, Kontrolle, Wartung und Instandsetzung werden gesondert
vergütet. Vorübergehende Verkehrssicherungsmaßnahmen
durchführen. 70 v. H. des Preises werden nach Aufbau,
der Rest nach Abbau vergütet.
AEK an OZ '03.03.0015 '
Menge: 4,000 St

**03.03.0018 AEK vorhalten wie Vorposition**
StL-Nr. 22110563001
Anfangs-/Endkonstruktion (AEK) für transportable
Schutzeinrichtung vorhalten, warten und instand setzen.
Vorübergehende Verkehrssicherungsmaßnahmen durchführen.
Die Kontrolle wird gesondert vergütet.
AEK wie in Vorposition beschrieben.
Menge: 3500,000 Std

**03.03.0019 Transp.Schutzeinrichtung aufbauen Überleit.bereich*Aufhaltest. H1 Wirkungsber.maxW5*Aufst.DIN EN 1317**
StL-Nr. 221105605445002
Transportable Schutzeinrichtung einschl. systembedingter Formstücke (Dilatationsstöße, Passstücke, Kipplängenbegrenzungselemente) aufbauen und abbauen. Vorhalten, Kontrolle, Wartung und Instandsetzung werden gesondert vergütet. Vorübergehende Verkehrssicherungsmaßnahmen durchführen. Anfangs- und Endkonstruktionen
und Adapter werden gesondert vergütet. 70 v. H. des
Preises werden nach Aufbau, der Rest nach Abbau
vergütet.
Einsatzbereich E, zwischen entgegengesetzt gerichteten
Verkehrsströmen im Überleitungsbereich.
Aufhaltestufe mind. H 1.
Wirkungsbereich max. W 5 (W max. 1,70 m).
Aufstellung wie in Prüfung nach DIN EN 1317.
Menge: 670,000 m

**03.03.0020 Transport. Schutzeinr. vorhalten wie Vorposition**
StL-Nr. 22110561001
Transportable Schutzeinrichtung vorhalten, warten und
instand setzen. Vorübergehende Verkehrssicherungsmaßnahmen durchführen. Die Kontrolle wird gesondert
vergütet.
Transportable Schutzeinrichtung wie in Vorposition beschrieben.
Menge: 306740,000 md

**03.03.0021 AEK f. transp. Schutzeinr. aufb.**
StL-Nr. 22110562590
Anfangs-/Endkonstruktion (AEK) für transportable
Schutzeinrichtung aufbauen und abbauen. Vorhalten, Kontrolle, Wartung und Instandsetzung werden gesondert
vergütet. Vorübergehende Verkehrssicherungsmaßnahmen
durchführen. 70 v. H. des Preises werden nach Aufbau,
der Rest nach Abbau vergütet.
AEK an OZ '03.03.0020 '
Menge: 6,000 St

**03.03.0022 AEK vorhalten wie Vorposition**
StL-Nr. 22110563001
Anfangs-/Endkonstruktion (AEK) für transportable
Schutzeinrichtung vorhalten, warten und instand setzen.
Vorübergehende Verkehrssicherungsmaßnahmen durchführen.
Die Kontrolle wird gesondert vergütet.
AEK wie in Vorposition beschrieben.
Menge: 3556,000 Std

**03.03.0023 Temporären Anpralldämpfer aufbauen**
StL-Nr. 22110566099
Temporären Anpralldämpfer aufbauen und abbauen. Aufstellung auf vorhandener befestigter Fläche nach Unterlagen des AG. Vorhalten, Kontrolle, Wartung und In-
standsetzung werden gesondert vergütet. Vorübergehende
Verkehrssicherungsmaßnahmen durchführen. 70 v. H. des
Preises werden nach Aufbau, der Rest nach Abbau
vergütet.
Temporärer Anpralldämpfer an OZ '03.03.0009. '
Menge: 1,000 St

**03.03.0024 Temporären Anpralldämpfer vorhalten wie Vorposition**
StL-Nr. 22110566501
Temporären Anpralldämpfer vorhalten, warten und instand
setzen. Vorübergehende Verkehrssicherungsmaßnahmen
durchführen. Die Kontrolle wird gesondert vergütet.
Temporärer Anpralldämpfer wie in Vorposition beschrieben.
Menge: 875,000 Std

USt %: 19,00
